# Kulturanum neu gestimmt
Angebotsaufforderung (GAEB DA XML 3.1, DA83)
Projekt: 287
Währung: EUR
Auftraggeber: Kommunale Immobilien Jena, Paradiesstr. 5, 07743 Jena
Erstellt mit: GXML Toolbox V3.3 R20230829, iTWO_64 V24.0.563, 21.08.2026

## Allgemeine Vorbemerkungen zum Leistungsverzeichnis
Die Kommunale Immobilien Jena plant in der Erlanger Allee in Jena die Errichtung eines Schulkomplexes, bestehend aus Schule und Sporthalle (Kulturanum).

Die in den folgenden Vorbemerkungen aufgeführten Punkte sind bei der Kalkulation zu beachten und in die Einheitspreise einzukalkulieren.

## 0.1. Angaben zur Baustelle
0.1.1. Lage der Baustelle
Das Baugelände des Vorhabens liegt an der Erlanger Allee Nr. 151, an der östlichen Grenze der Stadt Jena, Ortsteil Lobeda.
Das Baugrundstück grenzt im Nordwesten an das Wohngebiet Jena-Lobeda an, im Norden an Vegetationsflächen und im Osten und Süden an öffentliche Verkehrsflächen. Im Westen benachbart sind Grünflächen sowie ein erhöhter Gleisauslauf einer Endhaltestelle der Straßenbahn.
Das Grundstück hat eine starke Hanglage, von Norden nach Süden abfallend mit insgesamt mehr als 21m Höhenunterschied (ca. 190 bis 212m ü NHN).

0.1.3. Angaben zum Gebäude
Die Ausführung der Leistungen der Ausschreibung erfolgen in allen Teilobjekten.

Das vorhandene Schulgebäude (ohne laufenden Schulbetrieb) ist ein Typenschulbau aus dem letzten Jahrzehnt der DDR-Zeit. Es befindet sich auf einem Plateau in der westlichen Grundstückshälfte. Westlich, südlich und östlich des Gebäudes liegen Schulhofflächen.
Eine freistehende Einfeld-Sporthalle wurde in Vorbereitung der Baumaßnahme abgebrochen und ein Neubau errichtet. Nordöstlich schließen frühere Sportfreiflächen an.

In der Anlage zur Angebotsaufforderung sind Planzeichnungen zur allgemeinen Übersicht beigefügt.
In der Angebotsaufforderung sind die Gebäude des Bauvorhabens wie folgt bezeichnet:
Teilobjekt Schule
Bestands-Schulgebäude TO1
Das Schulgebäude ist ein Schulbau des Typs „Gera 72“ aus den 1970er Jahren. Er wurde weitestgehend in massiver Fertigteilbauweise errichtet. Das Bestandsgebäude besteht aus 3 Gebäudeflügeln, die in einer H-förmigen Grundrisskontur angeordnet sind.
Der hangseitige Nordflügel ist ein nicht unterkellerter gedrungen kubischer 4-Geschosser. Mit dem untersten Geschoss ist er an der Nordseite in den Hang gesetzt, an seiner Südseite ist dieses ebenerdig.
Der straßenseitige Südflügel ist ein schmaler, länglicher Baukörper mit 4 oberirdischen Geschossen.
Beide Flügel werden auf allen Geschossen durch den "Verbinder“-Zwischenbau mit zentralen Verkehrsflächen zusammengebracht.
Die beiden letzteren Gebäudeteile sind durch einen Kriechkeller unterlagert. Der südliche Flügel tritt aus dem Niveau des modellierten Geländes mit einem Sockel heraus, welcher zur Kriechkellerebene gehört. Darüber bestehen die Geschosse Hofgeschoss (= großenteils ebenerdiges Sockelgeschoss), Erdgeschoss, 1. und 2. Obergeschoss.

Schulanbau TO5 und Mensaanbau TO6
Der schmale Südflügel des bestehenden Schulgebäudes wird auf der Südseite auf ganzer Gebäudelänge und in allen Geschossebenen mit einem Anbau ergänzt.
Dieser Anbau hat eine Tiefe von ca. 10m. Damit hat der Südflügel dann neu Gesamtabmaße von 18x59m statt zuvor 8x59m. Der Anbau ermöglicht die Neueinordnung eines Flurs, benötigter zusätzlicher Unterrichtsräume sowie die Neuorganisation der vertikalen Erschließung (Treppenhäuser und Aufzug).

Der Mensaanbau wird als Neubau auf der Ebene des ebenerdigen Hofgeschosses westlich am Nordflügel platziert. Mit Grundabmaßen von ca. 36x18m wird der eingeschossige Baukörper der Mensa an der Nordseite - wie der anschließende Bestandsflügel - in den Hang hineingesetzt. An seiner Südseite öffnet er sich ebenerdig mit seiner Fassade zum Eingangshof.
Abmessungen:
Schulbestandsbau mit Schulanbau
    - Nordflügel ca. 15 x 31m
    - Südflügel Bestand ca. 59 x 8m
    - geplanter Anbau an Südflügel ca. 59 x 10m
    - Südflügel gesamt ca. 59 x 18m
    - Verbinder ca. 11x8m
    - Geschosshöhen ca. 3,30m
    - Höhe Fußboden oberstes Geschoss über Gelände - durchschnittlich ca. 9,40m

Mensaanbau
    - eingeschossiger Anbau ca. 32,5 x 17,7m, Höhe (bis Attika) ca. 6,20m
    - Anschlussbereich an Nordflügel ca. 3,50 x 13,50m, Höhe ca. 4,40m

Die Summe der Bruttogrundfläche (R) gemäß DIN277 von Schulgebäude einschließlich geplanter Anbauten sind etwa 7150m².

Teilobjekt Sporthalle TO2
Die Sporthalle ist als Ersatzneubau freistehend separat östlich des Schul-Südflügels angeordnet. Mit Grundabmaßen von ca. 30,50 x 42,00m ist sie in etwa 20,50m östlicher Entfernung von der Schule als Solitär in die Freianlagen eingebettet.
Die Halle ist baukörperlich gegliedert in den höheren Hallenbaukörper mit dem Sportraumvolumen und eine niedrigeren Nebenraumflügel. Im höheren Hallenbaukörper sind östlich auch die Geräteraumflächen und die technischen Funktionsflächen für die Lüftungsanlagen übereinander in zwei Ebenen integriert.
Die Sporthalle besitzt eine geplante Bruttogrundfläche von ca. 1350m² (R) gemäß DIN 277.
0.1.4. Verkehrsverhältnisse auf der Baustelle
Das Baufeld ist über die Erlanger Allee erreichbar. Es besteht eine Grundstückszufahrt des Schulstandorts am östlichen Rand des Geländes von einer seitlichen Stichstraße der Erlanger Allee. Diese Grundstückszufahrt muss auch zukünftig weiter genutzt werden.
Eine zweite Baustellenzufahrt von der Erlanger Allee von Südwesten wird eingerichtet. Es ist einzukalkulieren, dass phasenweise wegen parallel laufender Arbeiten anderer Gewerke nur eine der Zufahrten nutzbar ist.

Werden für Transporte im Zusammenhang mit den Leistungen der vorliegenden Ausschreibungsunterlagen weitere Verkehrseinschränkungen bzw. Verkehrsrechtliche Anordnungen und Sondernutzungen notwendig, sind diese durch den Auftragnehmer in Eigenverantwortung zur Genehmigung zu beantragen und diese zu erwirken. Wenn in der Leistungsbeschreibung nicht als separate Position aufgeführt, ist dies einschließlich der Gebühren in die Einheitspreise einzukalkulieren.

Die angrenzenden öffentlichen Zufahrtsstraßen sind von Verschmutzungen und Verunreinigungen durch den Baustellenbetrieb freizuhalten, ggf. erforderliche Reinigungsarbeiten, die auf Verschmutzungen durch den Auftragnehmer zurückzuführen sind, sind durch den Auftragnehmer unverzüglich, d.h. am Tag der Verschmutzung und unaufgefordert zu veranlassen und werden nicht gesondert vergütet. Kommt der Auftragnehmer dieser Verpflichtung nicht nach, ist der Auftraggeber berechtigt, die Reinigung auf Kosten des Auftragnehmers durchführen zu lassen.
Sofern die Verschmutzungen der öffentlichen Straßenflächen nicht klar einem Verursacher zugeordnet werden können, ist der Auftraggeber berechtigt, eine Reinigung durchführen zu lassen und die dafür entstehenden Kosten auf mehrere Auftragnehmer entsprechend deren Baustellenanwesenheit und Bautätigkeiten zu verteilen.

0.1.5 Für den Verkehr freizuhaltende Flächen
Angaben sind dem den Vergabeunterlagen beigefügten Baustellen-Einrichtungsplan zu entnehmen.
Alle Zufahrtsbereiche, insbesondere für Feuerwehr und Rettungsfahrzeuge auf der Baustelle sind ständig freizuhalten. Darauf ist insbesondere bei der Baustelleneinrichtung und der Materialanlieferung zu achten.

0.1.6 Art, Lage und Nutzbarkeit von Transporteinrichtungen und Transportwegen auf der Baustelle
Die Angaben zur Geschossigkeit und Abmaßen der Gebäude sind in Abschnitt 0.1.3 enthalten. Der Materialtransport durch den Auftragnehmer muss innerhalb der Gebäude bzw. zum Erreichen der ebenerdigen Geschosse als Treppentransport erfolgen.
Die Materialeinbringung in die Gebäude ist ebenerdig über die Gebäudezugänge möglich. Diese haben im Teilobjekt Schule TO1 und TO5 eine lichte Breite von 1,20m und eine Durchgangshöhe von 2,10m.
Die 4 Treppenhäuser des Schulgebäudes sind 4-geschossig, sie verbinden die Geschosse Hofgeschoss, Erdgeschoss, 1. und 2. Obergeschoss.  Die Geschosshöhen des Schulgebäudes betragen etwa 3,30m. Je Geschoss gibt es 2 Treppenläufe mit Zwischenpodest.  Es sind im fertigen Zustand lichte Laufbreiten von bis 1,10m vorhanden.
Die Verkehrsverhältnisse auf der Baustelle sind in Abschnitt 0.1.4. beschrieben und im Baustelleneinrichtungsplan dargestellt. Aufstellfächen und Zwischenlagerflächen bei der Anlieferung sind nur im Bereich der Baustraßen und Lagerflächen gemäß Baustellen-Einrichtungsplan möglich. Es wird ausdrücklich darauf hingewiesen, dass je nach Bausituation auch temporär Teile der Baustraßen oder eine der Zufahrten nicht zur Verfügung stehen oder durch Arbeiten und Lagerung anderer Unternehmer auf der Baustelle eingeschränkt sind, siehe Abschnitt 0.1.23. Deswegen sind die Bedingungen für Anlieferungen mindestens 2 Wochen im Voraus mit der Bauüberwachung abzustimmen.
Die auszustattenden Räume befinden sich im Gebäude über alle Geschosse verteilt.
Zum Zeitpunkt der Montage wird ein hoher Fertigstellungsgrad im Gebäude erreicht sein. Die Transporte und Einbauarbeiten sind darauf abzustellen. Fertiggestellte Oberflächen dürfen nicht beschädigt werden und sind durch den AN zu schützen.

Auf den Schutz von Bauteilen gemäß Abschnitt 0.1.14 und die Gerüste gemäß Abschnitt 0.2.7. wird verwiesen.

0.1.7. Anschlüsse
Baustrom- und Bauwasseranschluss werden in ausreichender Dimension vom AG zur Verfügung gestellt.
Auf der Baustelle werden folgende Anschlüsse hergestellt und vorgehalten:
- 1 Bauwasserhauptverteiler
- 1x Baustromhauptverteiler
- 1x Baustromverteiler pro Geschoss nach Bedarf und Baufortschritt (nach Information an die Bauüberwachung mit 5 Werktage Vorlauf)
Baustellenbeleuchtung steht nur als aus arbeitsschutzrechtlicher Sicht erforderliche Grundbeleuchtung der Verkehrswege zur Verfügung. Weitere notwendige Arbeitsplatzbeleuchtung ist durch den AN zu stellen, die Kosten sind bei der Kalkulation zu berücksichtigen. Alle Leuchtmittel sind abends auszuschalten.
Ein Telefon für Notrufe ist von jedem Auftragnehmer selbst zu stellen.

0.1.8 Lagerplätze/ Sanitäreinr./ Wege/ Straßen
Auf der Baustelle werden folgende Elemente der Baustelleneinrichtung gestellt und vorgehalten:
- Toilettencontainer/Waschgelegenheiten
- Baustellenabsperrung und Baumschutz
- Baustellenallgemeinbeleuchtung
Auf dem Baugrundstück sind nur sehr eingeschränkt als Lagerflächen nutzbare befestigte Flächen verfügbar. Darüber hinaus werden durch den AG keine gesicherten oder abgeschlossenen Aufenthaltsräume, Umkleidebereiche o.Ä. zur Verfügung gestellt. Es werden für die Leistung des AN seitens des AG keine Flächenbefestigungen für zusätzliche Lagerflächen oder zusätzliche Zufahrten hergerichtet.
Es ist mit wechselnden Einschränkungen der Zufahrtsmöglichkeiten zum Gebäude zu rechnen, daher sind Anlieferungstermine zuvor mit der Bauüberwachung abzustimmen.
Der AG wird vor Beginn der Ausführung eine Beweisaufnahme durchführen.
Die Lage der vorhandenen bzw. bauseits hergestellten Baustraßen geht aus dem beiliegenden BE-Plan-Entwurf hervor.
Die geplanten Transport- und Montagetechnologien sind vor Ort zu prüfen einschließlich der erforderlichen Maßnahmen für BE-Flächen.
Weitere ggf. erforderliche Lagerflächen sind durch den AN eigenverantwortlich herzurichten, zu unterhalten und nach Fertigstellung der Leistungen wieder in den Ursprungszustand zu versetzen.

Die Baustelle ist jederzeit gegen unbefugtes Betreten zu sichern (Bauzaun geschlossen halten). Der AN hat dafür Sorge zu tragen, dass arbeitstäglich nach Feierabend die Baustelle verschlossen wird (Gebäudeausgänge, Bautüren bzw. Bauzauntor) und die Beleuchtung ausgeschaltet ist.

0.1.13. Lärmschutz
Ruhestörende Arbeiten zwischen 20.00 und 7.00Uhr sind zu auszuschließen. Die Festlegungen der "Allgemeinen Verwaltungsvorschrift zum Schutz gegen Baulärm" sind einzuhalten.
Abweichende Arbeitszeiten hat der AN mit der Ordnungsbehörde, der örtlichen Bauüberwachung und dem Nutzer abzustimmen. Etwaige Gebühren für Sondergenehmigungen trägt der AN ohne den AG zu belasten.

0.1.14 Schutzmaßnahmen an Bauwerken, Bäumen, Verkehrsflächen u.ä.
Schutzmaßnahmen gegen Beschädigung oder Verschmutzung an angrenzenden Gebäuden oder Bauteilen sind rechtzeitig und eigenverantwortlich vor Ausführungsbeginn vorzunehmen, hierzu gehören auch die entsprechenden Bausicherungsmaßnahmen.

Werden an bestehenden Anlagen und Einrichtungen Schäden verursacht, z. B. an Straßenbelägen oder Bordsteinen der Zufahrtsstraßen, so ist der AN verpflichtet, diese unverzüglich auf eigene Kosten zu beseitigen.

0.1.18 Gegebenenfalls gemäß der Baustellenverordnung getroffene Maßnahmen
Der Auftraggeber hat einen Sicherheits- und Gesundheitsschutzkoordinator gemäß Baustellenverordnung (BaustellV) beauftragt. Dies entbindet den Auftragnehmer nicht von seiner Verantwortung zur Erfüllung der Arbeitsschutzpflichten (BaustellV § 5.3) nach dem Arbeitsschutzgesetz, Betriebssicherheitsverordnung, Arbeitssicherheitsgesetz und dem Regelwerk der Berufsgenossenschaften.

0.1.23 Arbeiten anderer Unternehmer auf der Baustelle
Es muss damit gerechnet werden, dass parallel zu den Leistungen des AN auf dem Baugelände oder im Bauwerk auch Arbeiten durch andere Unternehmer durchgeführt werden. Diese Arbeiten sind zu dulden und von Behinderungen freizuhalten. Sie berechtigen nicht zu Terminverlängerungen.
Das Zusammenwirken mit den anderen Unternehmern ist in Zusammenarbeit mit der örtlichen Bauüberwachung abzustimmen.

Eventuelle Unstimmigkeiten sind der zuständigen Bauüberwachung des AG sofort zur Kenntnis zu geben, damit umgehend eine für alle Beteiligten verbindliche Klarstellung herbeigeführt werden kann. Dies ist in den Einheitspreis einzukalkulieren und wird nicht separat vergütet.

## 0.2. Angaben zur Ausführung
0.2.1 Arbeitsabschnitte, Arbeitsunterbrechungen
Planungsvorbereitung nach Auftragserteilung/ Zeitplan
Nach Auftragsvergabe durch den Auftraggeber werden dem AN vor dem geplanten Baubeginn freigegebene Ausführungspläne einschließlich dem Entwurf für den BE-Plan (1-fach in Papierform sowie digital) ausgegeben. Die Arbeitsvorbereitung des Auftragnehmers ist dementsprechend anzupassen. Grundsätzlich sind entstehende Behinderungen aus Unkenntnis der Planung auszuschließen. Die Baustelle ist ausreichend zu besetzen.

Ablaufplan
Der AN legt nach Aufforderung durch die Bauüberwachung einen detaillierten Ablaufplan für die im nachfolgenden LV beschriebenen Leistungen auf der Grundlage der Terminvorgaben des AG vor. Dieser ist anschließend mit der Bauüberwachung abzustimmen. Die Kosten für die Erstellung des Ablaufplans sind in die Einheitspreise einzukalkulieren.

Vermessung
Die Einbauorte, Oberflächen und Höhen sind durch den AN vor und im Rahmen der Werkplanung geometrisch umfassend aufzumessen. Grundlage der Erstellung der Werkplanung ist das Aufmaß vor Ort. Die vorbeschriebenen Vermessungen sind in der Werkplanung einzukalkulieren (s. separate Position Werkplanung).

Werkplanung
Die Werkplanung ist nach Ausführungsplanung des Architekten bzw. nach gesonderter Aufforderung/ Abstimmung zum Aufmaß zu erstellen und digital über die Bauüberwachung zur Prüfung und Bestätigung vorzulegen. Der Aufwand dafür ist in einer separaten Leistungsposition zu kalkulieren. Zu Anforderung und Inhalt der Werkplanung siehe separate Position Werkplanung.
Die Werkplanung wird vor Fertigungsbeginn von der Bauüberwachung des Auftraggebers zur Ausführung digital freigegeben. Es ist durch den AN für einen entsprechenden Planungsvorlauf bezüglich Abstimmungen und Planfreigaben zu sorgen.

0.2.7. Gerüste, Hebezeuge, Aufzüge, Lagerräume u.ä.
Alle Leistungen zur Baustelleneinrichtung, die nicht im nachfolgenden Leistungsverzeichnis gesondert beschrieben und für die Ausführung der ausgeschriebenen Leistung erforderlich sind, sind in die Einheitspreise einzukalkulieren. Notwendige Hebezeuge, Hubgeräte, Schrägaufzügen u.ä. sind einzurechnen, ebenso wie die Leistungen zu deren Auf- und Abbau sowie Herrichten und Rückbau der Standplätze / Aufstellfläche.

Im Gebäude ist Treppentransport zu berücksichtigen und einzukalkulieren. Der im Gebäude vorhandene Aufzug wird bei Anlieferung und Montage noch nicht in Betrieb sein. Er kann zum Transport und Anlieferung NICHT genutzt werden.

Lagerräume werden durch den AG nicht zur Verfügung gestellt. Zu Lagerplätzen siehe Abschnitt 0.1.8.
Falls ein Lagerraum zur Verfügung gestellt wird, ist das Lagerrisiko allein vom AN zu tragen.
Die Sicherung und Bewachung aller Leistungen und Materialien des vom AN zu erstellenden Werkes obliegt dem AN.

Der Auftragnehmer (AN) hat die nach Arbeitsstättenverordnung und Arbeitsstättenrichtlinie geforderten Maßnahmen für seine Beschäftigten selbst zu erbringen (z.B. Aufenthaltscontainer).
Vom AN ist ein Ersthelfer zu benennen, dieser muss ständig auf der Baustelle anwesend sein.

## 0.3. Allgemeine Hinweise
0.3.1. Kalkulationshinweise
Für die in diesem Leistungsverzeichnis aufgeführten Arbeiten sind alle Transportkosten, Kipp- und Deponiegebühren sowie alle Aufwendungen, die für den Transport und den Einbau (z.B. Hebezeuge, Abstützungen, Unterkeilungen, Montagehilfsmittel usw.) benötigt werden, einzukalkulieren, soweit im LV-Text nichts anderes beschrieben ist.
Zwischenlagerkosten werden nicht gesondert vergütet.
Die Garderobenschrank-Systeme müssen in den entsprechenden Einsatzbereichen grundsätzlich in der Gestaltung, Konstruktion und Organisation eine Einheit bilden.

0.3.2. Zusammenarbeit
Der AN hat für die Dauer des Vertrages einen fachlich befähigten Projektleiter zu bestellen, der berechtigt ist, selbstständig und jederzeit Entscheidungen für den AN zu treffen. Der Projektleiter ist dem AG und der örtlichen Bauüberwachung bei Vertragsabschluss schriftlich zu benennen. Jeder Wechsel in der Person des Projektleiters ist dem AG und der örtlichen Bauüberwachung unverzüglich schriftlich anzuzeigen.
Ein Polier oder Vorarbeiter, der fachlich und persönlich geeignet und deutschsprachig ist, muss während der Arbeitszeit auf der Baustelle anwesend sein.

Die Sicherung und Bewachung aller Leistungen und Materialien des vom Auftragnehmer zu erstellenden Werkes obliegt dem Auftragnehmer. Der Auftragnehmer ist für die Verwahrung und Unterbringung seiner Werkzeuge, Materialien, Geräte, Bau- und Hilfsstoffe selbst verantwortlich. Schadensersatzansprüche gegen den Auftraggeber sind ausgeschlossen.

Der Auftragnehmer hat sicherzustellen, dass die Objektüberwachung des Auftraggebers jederzeit den ungehinderten Zutritt zu den vom AN genutzten Bereichen der Baustelle hat und über alle relevanten technischen Angelegenheiten informiert wird. Die Objektüberwachung ist zu Weisungen gegenüber dem Auftragnehmer berechtigt, jedoch nicht zu Vertragsänderungen.

Die Reinigung der Arbeitsbereiche ist eine Nebenleistung, auf die ausdrücklich hingewiesen wird. Sollte der Auftragnehmer seiner Reinigungspflicht auch trotz Aufforderung durch die Bauüberwachung des Auftraggebers nicht nachkommen, wird eine Reinigung durch Dritte durch die Bauüberwachung veranlasst, und die Kosten werden auf den AN umgelegt.

Auf der Baustelle herrscht striktes Alkoholverbot, innerhalb der Gebäude besteht generell Rauchverbot.

0.3.3. Normen und Vorschriften
Die für das jeweilige Gewerk bestehenden Normen und Richtlinien sind anzuwenden.

Alle anwendbaren DIN- und EN-Normen, die Vorschriften der Berufsgenossenschaften und die Unfallverhütungsvorschriften der Gesetzlichen Unfallversicherung in den zum Ausführungszeitpunkt gültigen Fassungen, sowie die Verarbeitungsrichtlinien, Montage- und Einbauvorschriften der Hersteller, sind verbindlich einzuhalten.

Darüber hinaus gelten alle einschlägigen und hier nicht gesondert genannten Vorschriften und die allgemein anerkannten Regeln der Technik, die sich auf das vorgesehene Material und dessen Verarbeitung beziehen.

Qualitätsangaben und Güteanforderungen sind Mindestangaben. Sie gelten als Vertragsbestandteil und dürfen bei der Ausführung ohne Genehmigung des Auftraggebers nicht gemindert werden. Änderungen während der Bauzeit gehen zu Lasten des AN.

Für die angebotenen Schranksysteme ist das GS-Zeichen "geprüfte Sicherheit" nachzuweisen.

Soweit in der Leistungsbeschreibung auf Technische Spezifikationen, z.B. nationale Normen, mit denen Europäische Normen umgesetzt werden, europäisch technische Bewertungen, gemeinsame technische Spezifikationen, Internationale Normen, Bezug genommen wird, werden auch ohne den ausdrücklichen Zusatz: "oder gleichwertig" immer auch gleichwertige Technische Spezifikationen in Bezug genommen.

0.3.4 Sonstige Leistungen
Die Ausarbeitung des Angebotes hat unter Zugrundelegung der im Leistungsverzeichnis niedergelegten Beschreibungen und unter Beachtung der in den  Vorbemerkungen getroffenen Festlegungen zu erfolgen.

Auf Verlangen des Auftraggebers bzw. seiner beauftragten Planer sind die erforderlichen Datenblätter bzw. Katalogauszüge der angebotenen Fabrikate / Modelle einzureichen, die eine eindeutige Zuordnung und Prüfbarkeit ermöglichen.

Im Leistungsumfang ist, falls nicht ausdrücklich etwas anderes ausgesagt wird, neben der Lieferung aller erforderlichen Materialien grundsätzlich auch die betriebsfertige Aufstellung und Montage in den vorgesehenen Räumlichkeiten mit eingeschlossen.

Dazu gehört unter anderem :
- die Lieferung aller zur Leistung gehörenden Materialien, Hilfsmaterialen und Vorrichtungen, soweit nicht ausdrücklich etwas anderes vereinbart ist, frei Aufstellungsort, d.h. incl. Fracht-, Transport- und Versicherungskosten,
- die komplette betriebsfertige Aufstellung, Montage ggf. Einrichtung und Anschluss aller erforderlichen Leitungen für den Betrieb der Waren am Aufstellungsort entsprechend des Einrichtungsplanes, mit allen Lohn- und Lohnnebenkosten, Überstunden- sowie Feiertagszuschlägen, Auslösung, Sonderzulagen, Fahrgeldrückerstattung sowie allen erforderlichen Nebentätigkeiten,
- die Prüfung, d.h. die Feststellung der Unversehrtheit und Funktionstüchtigkeit der gelieferten Artikel inkl. aller Einzelteile, sowie
- die fachgerechte Entfernung und Entsorgung aller Transporthilfsmittel, Verpackungsmaterialien und bei der Montage entstandenen Verunreinigungen (Bohrspäne u.ä.).
- Aus diesem Grund werden die zur ordnungsgemäßen Ausführung notwendigen Nebenarbeiten nicht ausdrücklich erwähnt. Sie sind von vornherein Bestandteil der einzelnen Leistungen.

Ein Exemplar der Planunterlagen und das Leistungsverzeichnis sind auf der Baustelle aufzubewahren.

Bestandsunterlagen zum Nachweis
Seitens Auftraggeber/Nutzer werden inhaltliche und formale Vorgaben an die Gewerkedokumentation gestellt, welche nachfolgend erläutert werden.
Sämtliche Unterlagen sind durch den AN spätestens 10 Werktage vor Abnahme digital (Dateiformat PDF) und auf Anforderung zusätzlich auf Papier (1-fach) zu übergeben.
Nachfolgende Übersicht veranschaulicht die geforderte Gliederung und stellt exemplarisch den Umfang der geforderten Dokumentation dar:
- Deckblatt mit folgenden Angaben: Bauvorhaben, Gewerk, Leistungsinhalt, Bauzeit, ausführendes Unternehmen mit Ansprechpartner und Kontaktdaten
- Inhaltsverzeichnis
- Fachunternehmererklärung AN und ggf. NAN
- Abnahmebescheinigungen, sonstige Bescheinigungen
- Materialnachweise mit eindeutigen Produktbezeichnungen, Gerätenachweise, Produktdatenblätter, Konformitätserklärungen, Übereinstimmungserklärungen (inkl. Zuordnung zu den Positionen des Leistungsverzeichnisses)
- Aufstellung der gelieferten und eingebauten Ausstattungsgegenstände mit Angabe der Artikelnummer (inkl. der Zuordnung zu den Positionen des Leistungsverzeichnisses)
- Zertifikate und Zulassungen
- Bedienungsanleitungen und Wartungshinweise, soweit erforderlich

Die Erstellung der Bestandsunterlagen wird nicht gesondert vergütet und ist in die Einheitspreise einzukalkulieren.
Das Vorliegen der Bestandsunterlagen ist Voraussetzung für die Abnahme und die Einreichung der Schlussrechnung.

## 61-2 Stahlspinde
Datum: 21.08.2026

**Ausführungsbeschreibung 1 Ausführungsbeschreibung Garderobenschränke Stahl**
*Ausführungsbeschreibung Garderobenschränke Stahl*
Einzelgarderobenschränke aus Stahl, die zu Garderobenschrankwänden und -gruppen kombiniert werden können, sind mit folgenden Merkmalen zu kalkulieren:

Korpus:
- Korpus und Ablageböden aus Stahlblech mit Pulverbeschichtung
- Farbe Korpus nach Herstellerkollektion und Wahl des AG - Bemusterung, z.B. RAL 7039 quarzgrau
- abgerundete Ecken, frei von scharfen Kanten
- schmale Seitenkanten für homogene Optik in Reihenstellung ohne Doppelungen an den Schrankstößen
- Belüftung durch Lüftungsöffnungen in Abteilboden und -dach als Selbstbelüftung durch optimierten Strömungsverlauf
- Abteil- und Ablageböden glatt auskehrbar

integrierter Sockel:
- Sockel aus Stahlblech, verzinkt, mit Pulverbeschichtung, Höhe ca. 100 mm
- Farbe Korpus nach Herstellerkollektion und Wahl des AG - Bemusterung, z.B. RAL 7039 quarzgrau
- abgerundete Ecken, frei von scharfen Kanten
- höhenverstellbare Niveauregulierung zum Bodenausgleich
- inkl. fachgerechter Silikon-Anschlussfugenversiegelung zum Boden (Bodenbelag Kautschuk bzw. Fliesen) an allen freistehenden Seiten der Reihen- bzw. Gruppenaufstellung sowie der Sockelhöhe am Wandanschluss, Farbton passend zur Sockelfarbe nach Herstellerkollektion und Wahl des AG

Türen:
- verstärkte, glatte Türen aus Stahlblech mit Pulverbeschichtung
- Farbe Türen nach Herstellerkollektion und Wahl des AG - Bemusterung, verschiedene Farben z.B. RAL 9006 weißaluminium (Grundstandard der Ausführungsbeschreibung) und weitere abweichende Farbe (vom Grundstandard abweichende Farbe der Türen wird im Positionstext gesondert angegeben)
- abgerundete Ecken, frei von scharfen Kanten
- allseitig einschlagend
- innenliegende Anschlagsdämpfer aus Gummi
- mit 90 Grad Öffnungsbegrenzern

Schließsystem:
- Sicherheits-Drehriegel zur Anwendung mit Vorhangschloss für Bügelstärke 6-8 mm (Vorhangschloss ist nicht Leistungsbestandteil)
- Schutzfunktion mit Überdrehschutz im durch Vorhangschloss gesichertem Zustand (Schließzylinder rastet erst nach Entfernen des Vorhangschlosses ein)
- Schutzabweiser an der Tür in Vorhangschlossposition

Sicherheit:
- GS-Prüfzeichen
- Brandverhalten A1 gemäß DIN EN 13501-1
- Einzelgarderobenschränke in Reihe bzw. in Gruppen (Rücken an Rücken) verbaut und jeweils miteinander fest mittels Verschraubung verbunden, dadurch kein Kippen oder Verschieben möglich, zusätzliche Wandbefestigung der wandstehenden in Reihe verbauten Einzelgarderobenschränke
- inkl. aller Verbindungs- und Befestigungskleinteile

***Ende Ausführungsbeschreibung 1

### Teilobjekt 1 TO1 Schulbestandsbau

#### Bereich 1.1 HG - Hofgeschoss

##### Abschnitt 1.1.1 01.-1_24, Garderobe

**1.1.1.10 Garderobenschrank Stahl, 4 doppelstöckige Abteile**
*** gemäß Ausführungsbeschreibung 1
Garderobenschrank Stahl mit 4 doppelstöckigen Abteilen
Gesamtabmessungen B/H/T: ca. 120/165/50 cm
Fachabmessungen B/H/T: ca. 24/70/48 cm

- 8 Fächer, je 4 Fächer nebeneinander und in zwei Reihen übereinander
- je Fach mit Kleiderstange und ca. 3 St. verschiebbaren Kleiderhaken, sowie jeweils einem darunter (Schuhablage) angeordneten Zwischenboden
- Höhe Schuhablage ca. 20 cm
- zusätzliche Kunststoffeinlage je Fach auf Abteil- bzw. Zwischenboden als Oberflächenschutz für die Schuhebene
- Farbe der Türen abweichend vom Grundstandard z.B NCS S 2050-G70Y (lindgrün)
- inkl. Schrankverbindung der Einzelschränke untereinander und zusätzlicher Wandbefestigung (Massivwand)
- inkl. fachgerechter Silikon-Anschlussfugenversiegelung zum Boden (Bodenbelag Kautschuk) an allen freistehenden Seiten der Reihenaufstellung sowie der Sockelhöhe am Wandanschluss, Farbton passend zur Sockelfarbe nach Herstellerkollektion und Wahl des AG
Menge: 6,000 St

##### Abschnitt 1.1.2 01.-1_33, Foyer

**1.1.2.10 Garderobenschrank Stahl, 3 doppelstöckige Abteile**
*** gemäß Ausführungsbeschreibung 1
Garderobenschrank Stahl mit 3 doppelstöckigen Abteilen
Gesamtabmessungen B/H/T: ca. 90/165/50 cm
Fachabmessungen B/H/T: ca. 24/70/48 cm

- 6 Fächer, je 3 Fächer nebeneinander und in zwei Reihen übereinander
- je Fach mit Kleiderstange und ca. 3 St. verschiebbaren Kleiderhaken, sowie jeweils einem darunter (Schuhablage) angeordneten Zwischenboden
- Höhe Schuhablage ca. 20 cm
- zusätzliche Kunststoffeinlage je Fach auf Abteil- bzw. Zwischenboden als Oberflächenschutz für die Schuhebene
- inkl. Schrankverbindung der Einzelschränke untereinander und zusätzlicher Wandbefestigung (Trockenbauwand)
- inkl. fachgerechter Silikon-Anschlussfugenversiegelung zum Boden (Bodenbelag Fliesen) an allen freistehenden Seiten der Reihenaufstellung sowie der Sockelhöhe am Wandanschluss, Farbton passend zur Sockelfarbe nach Herstellerkollektion und Wahl des AG
Menge: 4,000 St

#### Bereich 1.2 EG - Erdgeschoss

##### Abschnitt 1.2.1 01.00_32, Garderobe

**1.2.1.10 Garderobenschrank Stahl, 3 doppelstöckige Abteile**
*** gemäß Ausführungsbeschreibung 1
Garderobenschrank Stahl mit 3 doppelstöckigen Abteilen
Gesamtabmessungen B/H/T: ca. 90/195/50 cm
Fachabmessungen B/H/T: ca. 24/85/48 cm

- 6 Fächer, je 3 Fächer nebeneinander und in zwei Reihen übereinander
- je Fach mit Kleiderstange und ca. 3 St. verschiebbaren Kleiderhaken, sowie jeweils einem darüber (Hutablage) und darunter (Schuhablage) angeordneten Zwischenboden
- Höhe Hutablage ca. 15 cm
- Höhe Schuhablage ca. 20 cm
- zusätzliche Kunststoffeinlage je Fach auf Abteil- bzw. Zwischenboden als Oberflächenschutz für die Schuhebene
- inkl. Schrankverbindung der Einzelschränke untereinander (Gruppenaufstellung) und zusätzlicher Wandbefestigung (Trockenbauwand) der wandstehenden in Reihe verbauten Einzelschränke (Anzahl Garderobenschränke mit Wandbefestigung 4 St.)
- inkl. fachgerechter Silikon-Anschlussfugenversiegelung zum Boden (Bodenbelag Kautschuk) an allen freistehenden Seiten der Reihen- bzw. Gruppenaufstellung sowie der Sockelhöhe am Wandanschluss, Farbton passend zur Sockelfarbe nach Herstellerkollektion und Wahl des AG
Menge: 19,000 St

**1.2.1.20 Garderobenschrank Stahl, 4 doppelstöckige Abteile**
*** gemäß Ausführungsbeschreibung 1
Garderobenschrank Stahl mit 4 doppelstöckigen Abteilen
Gesamtabmessungen B/H/T: ca. 120/195/50 cm
Fachabmessungen B/H/T: ca. 24/85/48 cm

- 8 Fächer, je 4 Fächer nebeneinander und in zwei Reihen übereinander
- je Fach mit Kleiderstange und ca. 3 St. verschiebbaren Kleiderhaken, sowie jeweils einem darüber (Hutablage) und darunter (Schuhablage) angeordneten Zwischenboden
- Höhe Hutablage ca. 15 cm
- Höhe Schuhablage ca. 20 cm
- zusätzliche Kunststoffeinlage je Fach auf Abteil- bzw. Zwischenboden als Oberflächenschutz für die Schuhebene
- inkl. Schrankverbindung der Einzelschränke untereinander und zusätzlicher Wandbefestigung (Trockenbauwand)
- inkl. fachgerechter Silikon-Anschlussfugenversiegelung zum Boden (Bodenbelag Kautschuk) an allen freistehenden Seiten der Reihenaufstellung sowie der Sockelhöhe am Wandanschluss, Farbton passend zur Sockelfarbe nach Herstellerkollektion und Wahl des AG
Menge: 1,000 St

#### Bereich 1.3 1.OG - 1. Obergeschoss

##### Abschnitt 1.3.1 01.01_35, Garderobe

**1.3.1.10 Garderobenschrank Stahl, 3 doppelstöckige Abteile**
*** gemäß Ausführungsbeschreibung 1
Garderobenschrank Stahl mit 3 doppelstöckigen Abteilen
Gesamtabmessungen B/H/T: ca. 90/195/50 cm
Fachabmessungen B/H/T: ca. 24/85/48 cm

- 6 Fächer, je 3 Fächer nebeneinander und in zwei Reihen übereinander
- je Fach mit Kleiderstange und ca. 3 St. verschiebbaren Kleiderhaken, sowie jeweils einem darüber (Hutablage) und darunter (Schuhablage) angeordneten Zwischenboden
- Höhe Hutablage ca. 15 cm
- Höhe Schuhablage ca. 20 cm
- zusätzliche Kunststoffeinlage je Fach auf Abteil- bzw. Zwischenboden als Oberflächenschutz für die Schuhebene
- inkl. Schrankverbindung der Einzelschränke untereinander (Gruppenaufstellung) und zusätzlicher Wandbefestigung (Trockenbauwand) der wandstehenden in Reihe verbauten Einzelschränke (Anzahl Garderobenschränke mit Wandbefestigung 4 St.)
- inkl. fachgerechter Silikon-Anschlussfugenversiegelung zum Boden (Bodenbelag Kautschuk) an allen freistehenden Seiten der Reihen- bzw. Gruppenaufstellung sowie der Sockelhöhe am Wandanschluss, Farbton passend zur Sockelfarbe nach Herstellerkollektion und Wahl des AG
Menge: 19,000 St

**1.3.1.20 Garderobenschrank Stahl, 4 doppelstöckige Abteile**
*** gemäß Ausführungsbeschreibung 1
Garderobenschrank Stahl mit 4 doppelstöckigen Abteilen
Gesamtabmessungen B/H/T: ca. 120/195/50 cm
Fachabmessungen B/H/T: ca. 24/85/48 cm

- 8 Fächer, je 4 Fächer nebeneinander und in zwei Reihen übereinander
- je Fach mit Kleiderstange und ca. 3 St. verschiebbaren Kleiderhaken, sowie jeweils einem darüber (Hutablage) und darunter (Schuhablage) angeordneten Zwischenboden
- Höhe Hutablage ca. 15 cm
- Höhe Schuhablage ca. 20 cm
- zusätzliche Kunststoffeinlage je Fach auf Abteil- bzw. Zwischenboden als Oberflächenschutz für die Schuhebene
- inkl. Schrankverbindung der Einzelschränke untereinander und zusätzlicher Wandbefestigung (Trockenbauwand)
- inkl. fachgerechter Silikon-Anschlussfugenversiegelung zum Boden (Bodenbelag Kautschuk) an allen freistehenden Seiten der Reihenaufstellung sowie der Sockelhöhe am Wandanschluss, Farbton passend zur Sockelfarbe nach Herstellerkollektion und Wahl des AG
Menge: 1,000 St

#### Bereich 1.4 2.OG - 2. Obergeschoss

##### Abschnitt 1.4.1 01.02_34, Garderobe

**1.4.1.10 Garderobenschrank Stahl, 3 doppelstöckige Abteile**
*** gemäß Ausführungsbeschreibung 1
Garderobenschrank Stahl mit 3 doppelstöckigen Abteilen
Gesamtabmessungen B/H/T: ca. 90/195/50 cm
Fachabmessungen B/H/T: ca. 24/85/48 cm

- 6 Fächer, je 3 Fächer nebeneinander und in zwei Reihen übereinander
- je Fach mit Kleiderstange und ca. 3 St. verschiebbaren Kleiderhaken, sowie jeweils einem darüber (Hutablage) und darunter (Schuhablage) angeordneten Zwischenboden
- Höhe Hutablage ca. 15 cm
- Höhe Schuhablage ca. 20 cm
- zusätzliche Kunststoffeinlage je Fach auf Abteil- bzw. Zwischenboden als Oberflächenschutz für die Schuhebene
- inkl. Schrankverbindung der Einzelschränke untereinander (Gruppenaufstellung) und zusätzlicher Wandbefestigung (Trockenbauwand) der wandstehenden in Reihe verbauten Einzelschränke (Anzahl Garderobenschränke mit Wandbefestigung 4 St.)
- inkl. fachgerechter Silikon-Anschlussfugenversiegelung zum Boden (Bodenbelag Kautschuk) an allen freistehenden Seiten der Reihen- bzw. Gruppenaufstellung sowie der Sockelhöhe am Wandanschluss, Farbton passend zur Sockelfarbe nach Herstellerkollektion und Wahl des AG
Menge: 19,000 St

**1.4.1.20 Garderobenschrank Stahl, 4 doppelstöckige Abteile**
*** gemäß Ausführungsbeschreibung 1
Garderobenschrank Stahl mit 4 doppelstöckigen Abteilen
Gesamtabmessungen B/H/T: ca. 120/195/50 cm
Fachabmessungen B/H/T: ca. 24/85/48 cm

- 8 Fächer, je 4 Fächer nebeneinander und in zwei Reihen übereinander
- je Fach mit Kleiderstange und ca. 3 St. verschiebbaren Kleiderhaken, sowie jeweils einem darüber (Hutablage) und darunter (Schuhablage) angeordneten Zwischenboden
- Höhe Hutablage ca. 15 cm
- Höhe Schuhablage ca. 20 cm
- zusätzliche Kunststoffeinlage je Fach auf Abteil- bzw. Zwischenboden als Oberflächenschutz für die Schuhebene
- inkl. Schrankverbindung der Einzelschränke untereinander und zusätzlicher Wandbefestigung (Trockenbauwand)
- inkl. fachgerechter Silikon-Anschlussfugenversiegelung zum Boden (Bodenbelag Kautschuk) an allen freistehenden Seiten der Reihenaufstellung sowie der Sockelhöhe am Wandanschluss, Farbton passend zur Sockelfarbe nach Herstellerkollektion und Wahl des AG
Menge: 1,000 St

### Teilobjekt 2 TO5 Schulanbau

#### Bereich 2.1 HG - Hofgeschoss

##### Abschnitt 2.1.1 01.-1_04, Flur 1

*Hinweis: Prinzipdarstellung*
Ausführung entsprechend Prinzipdarstellung gemäß
Plannummer S_ACH_DET_--_691

**2.1.1.10 Garderobenschrank Stahl, 4 doppelstöckige Abteile**
*** gemäß Ausführungsbeschreibung 1
Garderobenschrank Stahl mit 4 doppelstöckigen Abteilen, ohne Sockel für Wandnischeneinbau
Gesamtabmessungen B/H/T: ca. 120/155/50 cm
Fachabmessungen B/H/T: ca. 24/70/48 cm
Wandnischengröße B/H/T: ca. 366/185/55 cm

- 8 Fächer, je 4 Fächer nebeneinander und in zwei Reihen übereinander
- je Fach mit Kleiderstange und ca. 3 St. verschiebbaren Kleiderhaken, sowie jeweils einem darunter (Schuhablage) angeordneten Zwischenboden
- Höhe Schuhablage ca. 20 cm
- zusätzliche Kunststoffeinlage je Fach auf Abteil- bzw. Zwischenboden als Oberflächenschutz für die Schuhebene
- Farbe der Türen abweichend vom Grundstandard z.B NCS S 2050-G70Y (lindgrün)
- fluchtgerechter Einbau in bauseitige Wandnische mit ca. 20 mm Überstand zur Wandfläche
- Wandnische aus Stahlbetonbrüstung (Aufstellfläche) und Stahlbetonsturz ca. 55 cm tief und beidseitigen Stahlbeton Wandleibungen ca. 24 cm tief, Rückwand und restliche Leibungstiefe der Wandnische aus Trockenbau, Höhe der Aufstellfläche ca. 15 cm über OKFFB
- inkl. Niveauausgleich der Aufstellfläche von 2-3 cm mit entsprechenden Distanzstücken nach Wahl des AN
- inkl. Schrankverbindung der Einzelschränke untereinander und zusätzlicher Wandbefestigung an der Rückwand (Trockenbauwand) mit entsprechendem Distanzausgleich bis 8 cm nach Wahl des AN
- die Verkleidung der umlaufenden Nischenfuge und der oberen verbleibenden Nischenöffnung erfolgt bauseits durch das Gewerk Tischlerarbeiten in Abstimmung mit dem AN Stahlspinde
Menge: 3,000 St

##### Abschnitt 2.1.2 01.-1_23, Flur 2

*Hinweis: Prinzipdarstellung*
Ausführung entsprechend Prinzipdarstellung gemäß
Plannummer S_ACH_DET_--_691

**2.1.2.10 Garderobenschrank Stahl, 4 doppelstöckige Abteile**
*** gemäß Ausführungsbeschreibung 1
Garderobenschrank Stahl mit 4 doppelstöckigen Abteilen, ohne Sockel für Wandnischeneinbau
Gesamtabmessungen B/H/T: ca. 120/155/50 cm
Fachabmessungen B/H/T: ca. 24/70/48 cm
Wandnischengröße B/H/T: ca. 366/185/55 cm

- 8 Fächer, je 4 Fächer nebeneinander und in zwei Reihen übereinander
- je Fach mit Kleiderstange und ca. 3 St. verschiebbaren Kleiderhaken, sowie jeweils einem darunter (Schuhablage) angeordneten Zwischenboden
- Höhe Schuhablage ca. 20 cm
- zusätzliche Kunststoffeinlage je Fach auf Abteil- bzw. Zwischenboden als Oberflächenschutz für die Schuhebene
- Farbe der Türen abweichend vom Grundstandard z.B NCS S 2050-G70Y (lindgrün)
- fluchtgerechter Einbau in bauseitige Wandnische mit ca. 20 mm Überstand zur Wandfläche
- Wandnische aus Stahlbetonbrüstung (Aufstellfläche) und Stahlbetonsturz ca. 55 cm tief und beidseitigen Stahlbeton Wandleibungen ca. 24 cm tief, Rückwand und restliche Leibungstiefe der Wandnische aus Trockenbau, Höhe der Aufstellfläche ca. 15 cm über OKFFB
- inkl. Niveauausgleich der Aufstellfläche von 2-3 cm mit entsprechenden Distanzstücken nach Wahl des AN
- inkl. Schrankverbindung der Einzelschränke untereinander und zusätzlicher Wandbefestigung an der Rückwand (Trockenbauwand) mit entsprechendem Distanzausgleich bis 8 cm nach Wahl des AN
- die Verkleidung der umlaufenden Nischenfuge und der oberen verbleibenden Nischenöffnung erfolgt bauseits durch das Gewerk Tischlerarbeiten in Abstimmung mit dem AN Stahlspinde
Menge: 3,000 St

### Teilobjekt 3 Sonstiges

#### Bereich 3.1 Sonstiges

##### Abschnitt 3.1.1 Werkplanung

**3.1.1.10 Werkplanung**
*** Pauschalposition
Durch den Auftragnehmer ist nach Auftragserteilung eine mit dem Auftraggeber abgestimmte Werkplanung anzufertigen.
Grundlage der Erstellung der Werkplanung ist ein Aufmaß  durch den Auftragnehmer vor Ort.
Auf Verlangen des Auftraggebers bzw. seiner beauftragten Planer sind im Rahmen der Werkplanung Musterstücke bzw. Materialmuster vorzulegen (Bemusterung).

Im Einzelnen sind in der Werkplanung folgende Parameter für alle in der vorliegenden Leistungsbeschreibung ausgeschriebenen Garderobenschränke und deren Ausstattungen zu klären, darzustellen bzw. nachzuweisen:
- Einrichtungsplanung aller Einrichtungsgegenstände (Grundrisse, Ansichten/Schnitte je Garderobenanlage)
- Angaben zu Oberflächen, Beschlägen, Farben
- Materialnachweise, Produktdatenblätter

Zeichnungen des Auftraggebers dienen als Grundlage für die Erstellung der Werkplanung. Maße müssen grundsätzlich an Ort und Stelle überprüft werden. Maße, die nicht überprüft werden können, sind mit dem Auftraggeber bzw. seiner beauftragten Planer abzusprechen.

Die Werkplanung muss an die Planer des AG digital in den Dateiformaten PDF und DWG übergeben werden.
Die Fertigung/Ausführung kann erst nach Freigabe der Unterlagen zur Werkplanung durch den Auftraggeber bzw. seine beauftragten Planer beginnen. Die Freigabe erfolgt als digitale Zusendung im Format PDF.
Menge: 1,000 psch
